# _LGS_Neustadt PP Lieferleistung Gehölze
Angebotsaufforderung (GAEB 90, DA83)
DV-Nummer: 23-06_6_
Währung: EUR
Auftraggeber: Landesgartenschau 2027, Neustadt an der Weinstraße gGmbH, Ma

## LGS 2027 Neustadt Weinstraße - Lieferlei
Datum: 27.04.26

*Hinweis*
Einführung
Die Stadt Neustadt an der Weinstraße wird die nächste
Landesgartenschau 2027 in
Rheinland-Pfalz ausrichten. Unter dem
Gartenschau-Motto "Sprung ins Grüne" wird der
zukünftige
Park Teil der Verbindung von der historischen Altstadt
Neustadts zur offenen Landschaft.
Gleichzeitig sollen dringend benötigte
Erholungsbereiche und eine bessere Anbindung für die
Stadtteile Böbig und Branchweiler geschaffen werden.
Das Bearbeitungsgebiet wird zu einem
Landschaftspark mit unterschiedlichen
Nutzungsintensitäten umgestaltet. Das Projekt bietet
die
Möglichkeit, das städtische Umfeld aufzuwerten,
lebenswerte Grünflächen zu schaffen und
gleichzeitig einen Beitrag zur Erhaltung und
Aufwertung der Umwelt und Naturräume zu leisten.
Der freiraumplanerische Wettbewerb für die
Daueranlagen fand 2022 statt. Das Siegerbüro gewann
mit einem Entwurf, der die Neubachwiesen und den
Panoramapark zu einer abwechslungsreichen
Parklandschaft kombiniert.

Lage
Das Projekt umfasst ca. 24,88 ha im Nordosten
Neustadts, zwischen Speyerbach und Rehbach.
Das sich trichterförmig nach Osten öffnende Gebiet ist
im Westen von der Landwehrstraße, im
Osten von der Branchweilerhofstraße begrenzt. Die
Flächen sind größtenteils städtischen
Eigentums, mit einigen privaten Grundstücken, die für
das Projekt angepasst werden.

Entwurf der Freianlagen
Der Stadtberg (ehemalige Deponie Haidmühle) und die
Neubachwiesen bilden ein reizvolles
Ensemble, das kontrastreiche Erlebnisräume für
Erholung und Sport bietet. Der Plan sieht
naturnahe Gestaltung vor, mit intensiv genutzten
Bereichen an ausgewählten Orten und einem
durchdachten Wegenetz. Besondere Wegeführungen im
Wäldchen werden minimiert, um
bestehende Strukturen zu erhalten. Die Renaturierung
des Speyerbachs schafft zusätzliche
Erholungsorte. Eine zentrale Halle dient während der
Gartenschau als Blumenhalle und bindet
verschiedene Parkbereiche zusammen. Ein modellierter
Hügel bietet abwechslungsreiche
Erholungs-, Spiel- und Sportmöglichkeiten.
Landschaftsräume und Naturerlebnis
Die Neubachwiesen bieten einen Mix aus Wald und
Wiesen, mit Naturspielflächen und
Erholungsorten. Der Deponieberg bleibt als Landmarke
erhalten. Uferböschungen entlang der
Bäche werden renaturiert und bepflanzt.

Wegenetz
Ein gut vernetztes Wegenetz erschließt das Gelände.
Hauptwege verbinden die Altstadt und andere
Naherholungsziele. Schmalere Parkwege führen durch
Wälder und Wiesen. Sitzbänke bieten
Ruhepunkte entlang der Wege. Der Bergweg ermöglicht
einen barrierefreien Aufstieg auf den
Hügel.

Barrierefreiheit
Die Gestaltung folgt der DIN 10480-3 für
Barrierefreiheit. Haupt- und Parkwege sind gut
begehbar.
Es gibt keine Treppen oder Schwellen im Entwurf.
Mobiliar wie Parkbänke sind rollstuhlgerecht
gestaltet.

Nachhaltigkeit & Cradle-to-Cradle
Das Projekt minimiert Bauabfälle und
Treibhausgasemissionen, indem es natürliche Prozesse
integriert und vorhandene Materialien wiederverwendet.
Die Renaturierung der Bäche schafft neue
Habitate und fördert die Biodiversität. Soziale
Nachhaltigkeit wird durch die Erschließung stadtnaher
Erholungsräume gefördert.
Natur- und Artenschutzrechtliche Anforderungen
Die Planung berücksichtigt Biotop- und
Faunavorschriften, um den Artenreichtum zu maximieren.
Heimische Pflanzen und Saatgut werden in ausgewiesenen
Bereichen verwendet.
Trinkwasserschutzgebiet
Das Projektgebiet liegt im Trinkwasserschutzgebiet
IIIB. Negative Einflüsse durch den Umbau sind
zu vermeiden.

Teilbereiche des Entwurfs
Das Bearbeitungsgebiet für die Daueranlagen gliedert
sich in die folgend aufgeführten Telbereiche
und Freiräume. Trotz ihres einzigartigen Charakters,
ihrer besonderen Atmosphäre, spezifischen
Lage und Funktionen stehen sie in Beziehung zueinander
und gehen ineinander über.

Parkentrée
Bachlauf Speyerbach
Neubachwiesen
Adolf-Kolping-Straße & Blumenhalle
Panoramapark inkl. Panoramabar
Sportlandschaft
Radweg
Bachlauf Rehbach

*Hinweis*
Lieferbeschreibung LV Großgehölze

Im Rahmen der Landesgartenschau 2027 soll ein Grünzug
westlich und östlich des Bahndamms entwickelt
werden.

Die Herstellung des Grünzugs erfolgt in verschiedenen
Bauabschnitten. Im Zuge der Gesamtmaßnahme
werden Gehölze, Sträucher und Rosen gepflanzt, die
über diese Lieferausschreibung durch die
Landesgartenschau 2027 Neustadt an der Weinstraße
gGmbH eingekauft werden.
Die Lieferung der Pflanzung erfolgt für folgende
Bauabschnitte:
-  Panoramapark

Die Pflanzung und der Pflanzenabruf erfolgt durch die
in dem jeweiligen Bauabschnitt tätige Baufirma.

Abrechnung
siehe Beiblatt zu Besonderen Vertragsbedingungen -
Blatt Nr. 634

Lieferleistung Gehölze
Die Lieferung der Rrosen, Sträucher und -gehölze für
den Panoramapark erfolgt nach Abstimmung mit der
Bauüberwachung entsprechend des Bauablaufs der
unterschiedlichen Bauabschnitte in Teillieferungen. Die
Stückzahlen und Teillieferungen werden entsprechend
dem Baufortschritt und in Abstimmung mit der
ausführenden Firma mitgeteilt.

Panoramapark:
> Herbst/Winter 2026

*Hinweis*
Kalkulationshinweise Lieferung von Gehölze (VgV)

Qualitätsvorgaben:
Sämtliche Pflanzenlieferungen haben den zum
Angebotszeitpunkt geltenden einschlägigen DIN-Normen,
FLL-Richtlinien zu entsprechen.
Als Ausnahme wird die FLL "TL-Baumschulpflanzen -
Technische Lieferbedingungen für Baumschulpflanzen
(Gütebestimmungen), Ausgabe 2020" vertraglich
vereinbart und ersetzt die "Gütebestimmungen für
Baumschulpflanzen", Ausgabe 2004.
Die Leistungen haben nach dem neuesten Stand sowie den
anerkannten Regeln der Technik zu erfolgen.
Weiterhin sind die gesetzlichen und behördlichen
Bestimmungen zu beachten und einzuhalten.

Es gelten die nachfolgenden, allgemeinen Bedingungen:

- Entfall: Herkunft BdB - Markenbaumschulen

- Die Ware muss zum Zeitpunkt des Angebotes in
Quartieren stehen und von dem Beauftragten des AG
innerhalb der Zuschlagsfrist besichtigt und
ausgebunden werden können.

- Die Pflanzen einer Gattung müssen aus einem Quartier
bzw. von einem Standort stammen.

- Nur ausgebundene Ware wird akzeptiert.

- Gehölze aus Einschlägen werden nicht akzeptiert.

- Die Bäume müssen bis zum Abruf im Quartier
verbleiben und gepflegt werden.

- Erforderliches Verschulen ist durchzuführen

- Entfall: Angaben zur Winterhärtezone

- Alle Pflanzen müssen unbeschädigt, robust, kräftig,
gesund, frei von Pilz- und Schädlingsbefall sein.

- Der Ballen muss gleichmäßig sein, gut durchwurzelt,
ohne geschnittene Starkwurzeln, mehrfach verschult.

- Alle Pflanzen müssen in Ihrer Krone/Leittrieb gut
ausgebildet sein.

- Der Stammumfang wird in 1 m Höhe über dem Boden
gemessen.

Die jeweiligen Größen der Pflanzen sind
Mindestanforderungen und müssen zum Angebotszeitpunkt
erfüllt sein! Die ausgeschriebenen Sortierungen können
bei Nichtverfügbarkeit durch größere
Qualitäten substituiert werden! Bei Größenabweichungen
ist der Bauherr sowie der Unternehmer im
Vorfeld zu informieren, um hier geeignete Maschinen
zum Entladen vorzuhalten.

Es darf nur einwandfreies, gesundes und wüchsiges
Pflanzenmaterial erster Qualität verwendet werden. Der
AG behält sich die Vorlage des Quartierbuchs oder
anderweitiger Nachweise über Standort, Pflanztermin und
Verpflanzstatus vor. Der Auftraggeber behält sich vor,
die Pflanzenlieferung durch einen
Baumsachverständigen prüfen zu lassen.

Die Herkunft der Pflanzen aus dem Vorkommensgebiet
´VKG 4 Westdeutsches Bergland und
Oberrheingraben´ ist durch Vorlage eines Zertifikates
nach ZERT Bau, das die Mindeststandards der
Zertifizierung gebietseigener Gehölze (Quelle)
erfüllt, nachzuweisen. Das Zertifikat ist bei
Anlieferung
der Pflanzen vorzulegen. Die Pflanzfreigabe kann bis
zur Vorlage des Zertifikates verweigert werden.
Die Herkunfts- und Rückverfolgbarkeit gebietseigener
Gehölze wird heute über eine Zertifizierung
nach dem Fachmodul "Gebietseigene Gehölze" des
Bundesministeriums für Umwelt, Naturschutz,
nukleare Sicherheit und Verbraucherschutz (BMUV)
sichergestellt. Das Fachmodul basiert auf dem
Leitfaden zur Verwendung gebietseigener Gehölze (BMU,
2012) und konkretisiert die Anforderungen
an Gewinnung, Vermehrung und Vertrieb.

Die Zertifizierung der teilnehmenden Betriebe erfolgt
durch eine nach DAkkS akkreditierte
Zertifizierungsstelle, derzeit die Zertifizierung Bau
GmbH. Sie überprüft die Einhaltung der Vorgaben
des Fachmoduls und stellt die entsprechenden
Zertifikate aus.

Zur Gewährleistung einer eindeutigen
Rückverfolgbarkeit sind auf Lieferscheinen und
Pflanzenetiketten die jeweilige
Vorkommensgebietsnummer sowie die Zertifikats- bzw.
Referenznummer der akkreditierten
Zertifizierungsstelle anzugeben. Nur so kann die
gebietseigene
Herkunft der Gehölze nachvollziehbar und prüfbar
dokumentiert werden.

Der Auftraggeber behält sich vor, im Rahmen von
Kontrollprüfungen die Pflanzenlieferung anhand der
Kenndaten bis zum Erntebestand zu überprüfen. Die
Nachverfolgung ist durch ein entsprechendes Audit
durch einen unabhängigen Auditor möglich, die Kosten
trägt im Streitfall die unterliegende Partei.

Qualitätskontrolle vor Auftragsvergabe:
Der Auftraggeber behält sich vor, die vorgesehenen
Gehölze an dem vom Bieter bzw. vom Lieferanten
angegebenen Ort zu besichtigen und nach
Auftragsvergabe zu kennzeichnen bzw. zu
versiegeln/verplomben.
In Zweifelsfällen werden bereits vor der Vergabe
Prüfungen durchgeführt, die über die Inaugenscheinnahme
hinausgehen (z. B. Jahresringanalyse, genetischer
Fingerabdruck. Prüfungen auf Schaderreger, welche die
Tauglichkeit für den vorgesehen Gebrauch mindern). Die
Kosten für die Prüfungen und beschädigte oder
zerstörte Pflanzen trägt der unterliegende Teil. Bei
unzureichender Pflanzenqualität wird der Bieter bei der
Wertung der Angebote ausgeschlossen. Der Auftraggeber
behält sich vor, die Kosten der Baumbesichtigung
als Schadenersatz geltend zu machen. Auf Anforderung
sind vor der Vergabe
Abbildungen/Fotodokumentation von der angebotenen
Pflanzenware zuzusenden.

Kalkulation:
Eine Titel- getrennte Vergabe ist ausgeschlossen. Die
angebotenen Titel müssen vollständig sein.
Bietergemeinschaften sind zulässig. Nebenangebote sind
unzulässig.

Verkehr:
Die Verkehrssicherungs- und Schutzmaßnahmen erfassen
die Gesamtbaumaßnahme und obliegen dem
Auftragnehmer. Der Bieter hat sich vor Ort über den
Zustand des Baufeldes, des Bauumfeldes und die
Verkehrsanbindungen zu unterrichten. Die detaillierte
Verkehrssicherung und Verkehrsführung hat der AN
rechtzeitig vor Baubeginn mit dem Straßenverkehrsamt /
Ordnungsamt abzustimmen und von diesem
genehmigen zu lassen. Die genehmigten
Verkehrszeichenpläne hat der AN dem AG vor
Arbeitsbeginn
vorzulegen.
Werden beim Transport der Pflanzen öffentliche
Verkehrsflächen verschmutzt, so hat der AN für die
sofortige
Reinigung mit selbstaufnehmenden Kehrbesen zu sorgen.
Kommt der AN dieser Verpflichtung nicht nach,
wird der AG nach einer Mahnung mit einer Fristsetzung
von 12 Stunden die Ersatzmaßnahme auf Kosten
des AN veranlassen.

Zufahrt:
Die Zufahrt zum Baufeld erfolgt über 3 Zufahrtsstraßen:

Baufeld West (Für Radweg)
- Wohngebiet und Schulzentrum, Zufahrsbreiten bis
4,00m, Höhenbeschränkung durch übliche
Lichtsignalanlagen
- Adresse: Landwehrstraße 20, 67433 Neustadt a.d.
Weinstraße

Baufeld Mitte (Für AKS und Radweg)
- Wohngebiet, Zufahrsbreiten bis 4,00m,
Höhenbeschränkung durch übliche Lichtsignalanlagen,
Adolf-Kolping-Brücke mit Gewichtsbeschränkung 30to
- Adolf-Kolping-Straße ist eine Sackgasse bzw. die
Tierheimbrücke mit Gewichtsbeschränkung 16to.
- Sanierung Adolf-Kolping-Straße ab September 2026,
keine Sattelauflieger und keine Sattelzüge da wenden
nicht möglich ist.
- Adresse: Adolf-Kolping-Straße 41, 67433 Neustadt a.d.
Weinstraße

Baufeld Ost (Für Radweg)
- Zufahrtsstraße Industriegebiet, Zufahrsbreiten bis
4,00m
- Adresse: Branchweilerhofstraße 125, 67433 Neustadt
a.d. Weinstraße

Der AN hat sich über etwaige temporäre
Zufahrtbeschränkungen (Höhen- und Breitenbegrenzungen,
Gewichtsbegrenzungen), aktuelle Umleitungen der
Zufahrtswege selbst zu informieren.
Aufgrund der Lage der Baufelder innerhalb einer
bestehenden Parkanlage sind die Baustellenzufahrt mit
maximal 3-Achsern zugelassen. Größere Transporte sind
ggf. durch den Auftragnehmer zu organisieren und
umzuladen. Transporte innerhalb der Baufelder sind nur
nach vorheriger Absprache des AN mit der
Bauüberwachung auf abgestimmten Fahrtstrecken
durchzuführen. Für durch die Anlieferung entstande
Schäden im Baugelände haftet der AN.

Lieferung:
Der EP beinhaltet die Lieferung frei Baustelle! Der AN
hat den genauen Anlieferort auf dem LGS Gelände im
Vorfeld mit der BL abzustimmen. Die Lieferung ist so
zu sortieren und zusammenzustellen, dass ein
einfaches Entladen (seitlich oder von oben) und
entsprechend der Bereiche möglich ist.
Der Auftragnehmer hat für den sachgemäßen Transport
der Pflanzen Sorge zu tragen. Entsprechende
Schutzmaßnahmen (Verladung, Abdeckung, Transport) sind
rechtzeitig zu treffen. Diese Maßnahmen zählen
zu den Nebenarbeiten. Im Sinne der Nachhaltigkeit ist
auf die Vermeidung von Müll/Verpackungsmaterialien
bzw. die Verwendung von nachhaltig produzierten
Verpackungsmaterialien zu achten.
Rechtzeitig (4 Wochen) vor Anlieferung ist vom
Auftraggeber eine Bestätigung der Liefermengen und des
Zeitpunktes schriftlich einzuholen. Mit
einzukalkulieren ist, dass die Pflanzzeitpunkte nicht
verbindlich
festgelegt werden können, die Bäume, Solitäre und
Gehölze müssen vom Tag der Auftragserteilung bis zur
Ablieferung in Neustadt an der Weinstraße in der
Baumschule gepflegt werden. Die nachfolgend
aufgeführten Pflanzen sind zu liefern, das Abladen
erfolgt auf der Baustelle durch die in den einzelnen
Bereichen beauftragten Baubetriebe. Der Termin für die
Pflanzenlieferung wird eigenständig durch die
einzelnen Baubetriebe koordiniert und ist zwecks
Protokollierung bei der Abnahme der Pflanzen auf der
Baustelle schriftlich beim AG und der örtlichen
Bauüberwachung 3 Tage vorher anzumelden. Bei Lieferung
erfolgt gemeinsam mit dem Auftragnehmer, dem
ausführenden Bauunternehmen und dem Auftraggeber eine
Kontrolle und Übergabe der Lieferware an das
ausführende Bauunternehmen, das mit der Pflanzung
beauftragt ist.

Die Anlieferung muss Montag bis Freitag bis Mittags
12:00 Uhr erfolgen. Hiervon abweichende Lieferzeiten
sind abzustimmen.

Die Lieferware wird vor Abladen auf Transportschäden
kontrolliert und nach dem Abladen und Ausbinden
nochmals begutachtet. Mangelhafte Bäume müssen vom
Auftragnehmer innerhalb von 14 Tagen kostenfrei
ersetzt werden. Über die Beanstandungen und Mängel der
Bäume wird vor Ort ein Protokoll angefertigt
(Abnahmeprotokoll VOL), das vom Auftraggeber,
Auftragnehmer und dem ausführenden Unternehmen
unterschrieben wird.

Die Gewährleistungsfrist beträgt drei Jahre ab
Ablieferung der Liefersache.

Qualitätskontrolle nach Auftragserteilung:
Es ist durch Auftraggeber und Landschaftsarchitekten
beabsichtigt im Quartier des AN in der Baumschule,
die Pflanzen zu sichten und auszubinden.
Die bei der Besichtigung präsentierten Waren haben den
geforderten Eigenschaften der
Verdingungsunterlagen zu entsprechen. Auf Abweichungen
hinsichtlich höherer Qualitäten gegenüber den
Mindestanforderungen hat der AN vor Besichtigung
schriftlich hinzuweisen. Bei unzureichender
Pflanzenqualität behält sich der AG vor, die Kosten
der Baumbesichtigung als Schadenersatz geltend zu
machen.

Die letzten Verpflanzintervalle sind auf Anfrage vom
AN nachzuweisen.

Auf Verlangen des AG ist zu diesem Zweck eine
Jahresringanalyse seitens des AN und auf Kosten des AN
durchzuführen. Die letzte Verpflanzung darf nicht
länger als drei Jahre vom Zeitpunkt der Lieferung
zurückliegen. Bei Streit über die Qualität der Ware
vor oder bei der Abnahme ist der Sachverhalt durch
einen
vereidigten Sachverständigen klären zu lassen. Die
Kosten des Sachverständigen trägt die unterliegende
Partei.

### Bereich 01 Panoramapark

#### Titel 01.01 Pflanzenlieferung

*Hinweis*

*Hinweis*

**Ausführungsbeschreibung 0001 Vorbemerkung**
*Vorbemerkung*
Bei der Pflanzenlieferung und Ausführung der
Pflanzarbeiten
sind folgende Werke zu berücksichtigen
- DIN 18916 Pflanzen und Pflanzarbeiten
- FLL Empfehlungen für Baumpflanzungen Teil 1 und
Teil 2 - Gütebestimmungen für Baumschulpflanzen

Alle Pflanzen müssen DIN 18 916 sowie den
Gütebestimmungen für Baumschulpflanzen und Stauden
(FLL)
entsprechen.

Es gelten die nachfolgenden, allgemeinen Bedingungen:
Die Pflanzen einer Gattung müssen aus einem Quartier
bzw. von einem Standort stammen.
Alle Pflanzen müssen gebietsheimisch sein und aus
dem Herkunftsgebiet VKG 4 Westdeutsches Bergland
und Oberrheingraben stammen
Nur ausgebundene Ware wird akzeptiert.
Gehölze aus Einschlägen werden nicht akzeptiert.
Die Pflanzen müssen durchgehend in der Winterhärtezone
6-7 aufgezogen sein.
Alle Pflanzen müssen unbeschädigt, robust, kräftig,
gesund, frei von Pilz- und Schädlingsbefall sein.
Der Ballen muss gleichmäßig sein, gut durchwurzelt,
ohne
geschnittene Starkwurzeln, mehrfach verschult.
Alle Pflanzen müssen in Ihrer Krone/Leittrieb gut
ausgebildet sein.

Die Herkunft der Pflanzen aus dem Vorkommensgebiet
´VKG 4 Westdeutsches Bergland und Oberrheingraben´ ist
durch Vorlage eines Zertifikates nach ZERT Bau, das die
Mindeststandards der Zertifizierung gebietseigener
Gehölze (Quelle) erfüllt, nachzuweisen. Das Zertifikat
ist bei
Anlieferung der Pflanzen vorzulegen. Die Pflanzfreigabe
kann bis zur Vorlage des Zertifikates verweigert
werden.
Die Herkunfts- und Rückverfolgbarkeit gebietseigener
Gehölze wird heute über eine Zertifizierung nach dem
Fachmodul "Gebietseigene Gehölze" des
Bundesministeriums für Umwelt, Naturschutz, nukleare
Sicherheit und Verbraucherschutz (BMUV) sichergestellt.
Das Fachmodul basiert auf dem Leitfaden zur Verwendung
gebietseigener Gehölze (BMU, 2012) und konkretisiert
die
Anforderungen an Gewinnung, Vermehrung und Vertrieb.

Die Zertifizierung der teilnehmenden Betriebe erfolgt
durch
eine nach DAkkS akkreditierte Zertifizierungsstelle,
derzeit
die Zertifizierung Bau GmbH. Sie überprüft die
Einhaltung
der Vorgaben des Fachmoduls und stellt die
entsprechenden Zertifikate aus.

Zur Gewährleistung einer eindeutigen
Rückverfolgbarkeit sind
auf Lieferscheinen und Pflanzenetiketten die jeweilige
Vorkommensgebietsnummer sowie die Zertifikats- bzw.
Referenznummer der akkreditierten Zertifizierungsstelle
anzugeben. Nur so kann die gebietseigene Herkunft der
Gehölze nachvollziehbar und prüfbar dokumentiert
werden.

Der Auftraggeber behält sich vor, im Rahmen von
Kontrollprüfungen die Pflanzenlieferung anhand der
Kenndaten
bis zum Erntebestand zu überprüfen. Die Nachverfolgung
ist
durch ein entsprechendes Audit durch einen unabhängigen
Auditor möglich, die Kosten trägt im Streitfall die
unterliegende
Partei.

**01.01.0001 Acer campestre**
Acer campestre liefern
Feld-Ahorn
vHei ab StU 6 h=200-250
Menge: 467,000 Stk

**01.01.0002 Popolus tremula**
Popolus tremula liefern
Zitterpappel
vHei ab StU 6 h=200-250
Menge: 233,000 Stk

**01.01.0003 Sorbus aria**
Sorbus aria liefern
Echte Mehlbeere
3 jährig verpflanz, h=80-120
Menge: 233,000 Stk

*Hinweis*

**01.01.0004 Cornus mas**
Cornus mas liefern
Kornelkirsche
Sol 3xv mDb 125-150
Menge: 233,000 Stk

**01.01.0005 Cornus sanguinea**
Cornus sanguinea liefern
Roter-Hartriegel
Sol 3xv mB/Co 125-150
Menge: 78,000 Stk

**01.01.0006 Corylus avellana**
Corylus avellana liefern
Gemeine Hasel
Sol 3xv mB/Co 125-150
Menge: 78,000 Stk

**01.01.0007 Crataegus monogyna**
Crataegus monogyna liefern
Eingrif?iger Weiß-Dorn
Sol 3xv mDb 125-150
Menge: 78,000 Stk

**01.01.0008 Ligustrum vulgare**
Ligustrum vulgare liefern
Gemeiner Liguster
Sol 3xv mB/Co 125-150
Menge: 157,000 Stk

**01.01.0009 Sambucus nigra**
Sambucus nigra liefern
Schwarzer Holunder
Sol 3xv mDb 125-150
Menge: 78,000 Stk

**01.01.0010 Viburnum lantana**
Viburnum lantana liefern
Wolliger Schneeball
Sol 3xv mB/Co 125-150
Menge: 78,000 Stk

*Hinweis*

**01.01.0011 Rosa arvensis**
Rosa arvensis liefern
Feld-Rose
1,5 St./m²
Qualität: Co 40 - 60
Menge: 350,000 Stk

**01.01.0012 Rosa canina**
Rosa arvensis liefern
Feld-Rose
1,5 St./m²
Qualität: Co 40 - 60
Menge: 350,000 Stk

**01.01.0013 Rosa corymbifera**
Rosa corymbifera liefern
Heckenrose
1,5 St./m²
Qualität: vStr, 3 Triebe. 60 - 100
Menge: 350,000 Stk

**01.01.0014 Rosa gallica**
Rosa gallica liefern
Essig-Rose
1,5 St./m²
Qualität: Co 40 - 60
Menge: 525,000 Stk

**01.01.0015 Rosa glauca**
Rosa glauca liefern
Hecht-Rose
1,5 St./m²
Qualität: Co 40 - 60
Menge: 525,000 Stk

**01.01.0016 Rosa majalis**
Rosa majalis liefern
Zimtrose
1,5 St./m²
Qualität: Co 40 - 60
Menge: 175,000 Stk

**01.01.0017 Rosa rubiginosa**
Rosa rubiginosa liefern
Weinrose
1,5 St./m²
Qualität: vStr, 3 Triebe 60 - 100
Menge: 525,000 Stk

*Hinweis*

*Hinweis*

**01.01.0018 Acer campestre**
Acer campestre liefern
Feld-Ahorn
vHei ab StU 6 h=200-250
Menge: 456,000 Stk

**01.01.0019 Popolus tremula**
Popolus tremula liefern
Zitterpappel
vHei ab StU 6 h=200-250
Menge: 228,000 Stk

**01.01.0020 Sorbus aria**
Sorbus aria liefern
Echte Mehlbeere
3 jährig verpflanz, h=80-120
Menge: 228,000 Stk

*Hinweis*

**01.01.0021 Amelanchier ovalis**
Amelanchier ovalis liefern
Gewönlicher Felsenbirne
Sol 3xv mDb 125-150
Menge: 456,000 Stk

**01.01.0022 Berberis vulgaris**
Berberis vulgaris liefern
Gewöhnliche Berberitzer
Sol 3xv mDb 125-150
Menge: 228,000 Stk

**01.01.0023 Cornus mas**
Cornus mas liefern
Kornelkirsche
Sol 3xv mDb 125-150
Menge: 228,000 Stk

**01.01.0024 Crataegus monogyna**
Crataegus monogyna liefern
Eingrif?iger Weiß-Dorn
Sol 3xv mB/Co 125-150
Menge: 456,000 Stk

**01.01.0025 Ligustrum vulgare**
Ligustrum vulgare liefern
Gemeiner Liguster
Sol 3xv mB/Co 125-150
Menge: 228,000 Stk

**01.01.0026 Viburnum lantana**
Viburnum lantana liefern
Wolliger Schneeball
Sol 3xv mB/Co 125-150
Menge: 228,000 Stk

*Hinweis*

**01.01.0027 Rosa arvensis**
Rosa arvensis liefern
Feld-Rose
1,5 St./m²
Qualität: Co 40 - 60
Menge: 342,000 Stk

**01.01.0028 Rosa canina**
Rosa arvensis liefern
Feld-Rose
1,5 St./m²
Qualität: Co 40 - 60
Menge: 342,000 Stk

**01.01.0029 Rosa corymbifera**
Rosa corymbifera liefern
Heckenrose
1,5 St./m²
Qualität: Co 60 - 100
Menge: 342,000 Stk

**01.01.0030 Rosa gallica**
Rosa gallica liefern
Essig-Rose
1,5 St./m²
Qualität: Co 40 - 60
Menge: 512,000 Stk

**01.01.0031 Rosa glauca**
Rosa glauca liefern
Hecht-Rose
1,5 St./m²
Qualität: Co 40 - 60
Menge: 512,000 Stk

**01.01.0032 Rosa majalis**
Rosa majalis liefern
Zimtrose
1,5 St./m²
Qualität: Co 40 - 60
Menge: 171,000 Stk

**01.01.0033 Rosa rubiginosa**
Rosa rubiginosa liefern
Wein-Rose
1,5 St./m²
Qualität: Co 40 - 60
Menge: 512,000 Stk

### Bereich 02 Spiellandschaft

#### Titel 02.01 Pflanzenlieferung

*Hinweis*

**Ausführungsbeschreibung 0002 Vorbemerkung**
*Vorbemerkung*
Bei der Pflanzenlieferung und Ausführung der
Pflanzarbeiten
sind folgende Werke zu berücksichtigen
- DIN 18916 Pflanzen und Pflanzarbeiten
- FLL Empfehlungen für Baumpflanzungen Teil 1 und
Teil 2 - Gütebestimmungen für Baumschulpflanzen

Alle Pflanzen müssen DIN 18 916 sowie den
Gütebestimmungen für Baumschulpflanzen und Stauden
(FLL)
entsprechen.

Es gelten die nachfolgenden, allgemeinen Bedingungen:
Die Pflanzen einer Gattung müssen aus einem Quartier
bzw. von einem Standort stammen.
Alle Pflanzen müssen gebietsheimisch sein und aus
dem Herkunftsgebiet VKG 4 Westdeutsches Bergland
und Oberrheingraben stammen
Nur ausgebundene Ware wird akzeptiert.
Gehölze aus Einschlägen werden nicht akzeptiert.
Die Pflanzen müssen durchgehend in der Winterhärtezone
6-7 aufgezogen sein.
Alle Pflanzen müssen unbeschädigt, robust, kräftig,
gesund, frei von Pilz- und Schädlingsbefall sein.
Der Ballen muss gleichmäßig sein, gut durchwurzelt,
ohne
geschnittene Starkwurzeln, mehrfach verschult.
Alle Pflanzen müssen in Ihrer Krone/Leittrieb gut
ausgebildet sein.

Die Herkunft der Pflanzen aus dem Vorkommensgebiet
´VKG 4 Westdeutsches Bergland und Oberrheingraben´ ist
durch Vorlage eines Zertifikates nach ZERT Bau, das die
Mindeststandards der Zertifizierung gebietseigener
Gehölze (Quelle) erfüllt, nachzuweisen. Das Zertifikat
ist bei
Anlieferung der Pflanzen vorzulegen. Die Pflanzfreigabe
kann bis zur Vorlage des Zertifikates verweigert
werden.
Die Herkunfts- und Rückverfolgbarkeit gebietseigener
Gehölze wird heute über eine Zertifizierung nach dem
Fachmodul "Gebietseigene Gehölze" des
Bundesministeriums für Umwelt, Naturschutz, nukleare
Sicherheit und Verbraucherschutz (BMUV) sichergestellt.
Das Fachmodul basiert auf dem Leitfaden zur Verwendung
gebietseigener Gehölze (BMU, 2012) und konkretisiert
die
Anforderungen an Gewinnung, Vermehrung und Vertrieb.

Die Zertifizierung der teilnehmenden Betriebe erfolgt
durch
eine nach DAkkS akkreditierte Zertifizierungsstelle,
derzeit
die Zertifizierung Bau GmbH. Sie überprüft die
Einhaltung
der Vorgaben des Fachmoduls und stellt die
entsprechenden Zertifikate aus.

Zur Gewährleistung einer eindeutigen
Rückverfolgbarkeit sind
auf Lieferscheinen und Pflanzenetiketten die jeweilige
Vorkommensgebietsnummer sowie die Zertifikats- bzw.
Referenznummer der akkreditierten Zertifizierungsstelle
anzugeben. Nur so kann die gebietseigene Herkunft der
Gehölze nachvollziehbar und prüfbar dokumentiert
werden.

Der Auftraggeber behält sich vor, im Rahmen von
Kontrollprüfungen die Pflanzenlieferung anhand der
Kenndaten
bis zum Erntebestand zu überprüfen. Die Nachverfolgung
ist
durch ein entsprechendes Audit durch einen unabhängigen
Auditor möglich, die Kosten trägt im Streitfall die
unterliegende
Partei.

**02.01.0001 Cornus mas Sol 3xV, mDb, h=125-150 liefern**
Cornus mas liefern
Kornelkirsche
Sol 3xV, mDb,
h=125-150
Menge: 20,000 Stk

### Bereich 03 Ausgleichsmaßnahme Deponie Haidmühle

#### Titel 03.01 Maßnahme M4

*Hinweis*

**Ausführungsbeschreibung 0003 Vorbemerkung**
*Vorbemerkung*
Bei der Pflanzenlieferung und Ausführung der
Pflanzarbeiten
sind folgende Werke zu berücksichtigen
- DIN 18916 Pflanzen und Pflanzarbeiten
- FLL Empfehlungen für Baumpflanzungen Teil 1 und
Teil 2 - Gütebestimmungen für Baumschulpflanzen

Alle Pflanzen müssen DIN 18 916 sowie den
Gütebestimmungen für Baumschulpflanzen und Stauden
(FLL)
entsprechen.

Es gelten die nachfolgenden, allgemeinen Bedingungen:
Die Pflanzen einer Gattung müssen aus einem Quartier
bzw. von einem Standort stammen.
Alle Pflanzen müssen gebietsheimisch sein und aus
dem Herkunftsgebiet VKG 4 Westdeutsches Bergland
und Oberrheingraben stammen
Nur ausgebundene Ware wird akzeptiert.
Gehölze aus Einschlägen werden nicht akzeptiert.
Die Pflanzen müssen durchgehend in der Winterhärtezone
6-7 aufgezogen sein.
Alle Pflanzen müssen unbeschädigt, robust, kräftig,
gesund, frei von Pilz- und Schädlingsbefall sein.
Der Ballen muss gleichmäßig sein, gut durchwurzelt,
ohne
geschnittene Starkwurzeln, mehrfach verschult.
Alle Pflanzen müssen in Ihrer Krone/Leittrieb gut
ausgebildet sein.

Die Herkunft der Pflanzen aus dem Vorkommensgebiet
´VKG 4 Westdeutsches Bergland und Oberrheingraben´ ist
durch Vorlage eines Zertifikates nach ZERT Bau, das die
Mindeststandards der Zertifizierung gebietseigener
Gehölze (Quelle) erfüllt, nachzuweisen. Das Zertifikat
ist bei
Anlieferung der Pflanzen vorzulegen. Die Pflanzfreigabe
kann bis zur Vorlage des Zertifikates verweigert
werden.
Die Herkunfts- und Rückverfolgbarkeit gebietseigener
Gehölze wird heute über eine Zertifizierung nach dem
Fachmodul "Gebietseigene Gehölze" des
Bundesministeriums für Umwelt, Naturschutz, nukleare
Sicherheit und Verbraucherschutz (BMUV) sichergestellt.
Das Fachmodul basiert auf dem Leitfaden zur Verwendung
gebietseigener Gehölze (BMU, 2012) und konkretisiert
die
Anforderungen an Gewinnung, Vermehrung und Vertrieb.

Die Zertifizierung der teilnehmenden Betriebe erfolgt
durch
eine nach DAkkS akkreditierte Zertifizierungsstelle,
derzeit
die Zertifizierung Bau GmbH. Sie überprüft die
Einhaltung
der Vorgaben des Fachmoduls und stellt die
entsprechenden Zertifikate aus.

Zur Gewährleistung einer eindeutigen
Rückverfolgbarkeit sind
auf Lieferscheinen und Pflanzenetiketten die jeweilige
Vorkommensgebietsnummer sowie die Zertifikats- bzw.
Referenznummer der akkreditierten Zertifizierungsstelle
anzugeben. Nur so kann die gebietseigene Herkunft der
Gehölze nachvollziehbar und prüfbar dokumentiert
werden.

Der Auftraggeber behält sich vor, im Rahmen von
Kontrollprüfungen die Pflanzenlieferung anhand der
Kenndaten
bis zum Erntebestand zu überprüfen. Die Nachverfolgung
ist
durch ein entsprechendes Audit durch einen unabhängigen
Auditor möglich, die Kosten trägt im Streitfall die
unterliegende
Partei.

**03.01.0001 Cornus sanguinea**
Cornus sanguinea liefern
Roter-Hartriegel
Sol 3xv mB/Co 125-150
Menge: 155,000 Stk

**03.01.0002 Corylus avellana**
Corylus avellana liefern
Gemeine Hasel
Sol 3xv mB/Co 125-150
Menge: 155,000 Stk

**03.01.0003 Crataegus monogyna**
Crataegus monogyna liefern
Eingrif?iger Weiß-Dorn
Sol 3xv mDb 125-150
Menge: 155,000 Stk

**03.01.0004 Ligustrum vulgare**
Ligustrum vulgare liefern
Gemeiner Liguster
Sol 3xv mB/Co 125-150
Menge: 310,000 Stk

**03.01.0005 Sambucus nigra**
Sambucus nigra liefern
Schwarzer Holunder
Sol 3xv mDb/Co 125-150
Menge: 155,000 Stk

**03.01.0006 Viburnum lantana**
Viburnum lantana liefern
Wolliger Schneeball
Sol 3xv mB/Co 125-150
Menge: 155,000 Stk
